# Cranachhaus - Schloßstraße 1 in Wittenberg
Kostenanschlag (GAEB DA XML 3.2, DA82)
Projekt: 214
Währung: EUR
Vergabeart: Verhandlungsverfahren
Erstellt mit: BECHMANN AVA 2019/ GXML Toolbox V3.2 R20190425, BECHMANN AVA 2019, 19.01.2026

## 001 Abbruch-, Mauerer- und Betonarbeiten
Datum: 19.01.2026

### LOS 1 ABBRUCH,- MAURER- UND BETONARBEITEN

#### 1.1 Schutzmaßnahmen und BE

**1.1.1 Baustelleneinrichtung Hauptposition**
Einrichten, Vorhalten  über die vereinbarte eigene Leistungszeit sowie Räumen der Baustelle einschl. Entfernen von Verunreinigung.

In den Pauschal-Preis sind sämtliche für die Durchführung der ausgeschriebenen Leistungen benötigten Geräte, Maschinen, Betriebsstoffe, Hilfsmittel etc. einzurechnen.

Der Bieter hat sich vor Abgabe des Angebotes von den örtlichen Gegebenheiten zu überzeugen.

Baustrom wird durch AG gestellt; der Baustromverteiler  ist durch den AN zu liefern und zu montieren inkl. der vorgeschriebenen Prüfungen etc.

Der Baustellenzugang soll vorrangig über die Zufahrt von der Wallstraße her erfolgen. Hier steht ein zweiflügliges Tor zur Verfügung. Das Tor ist breit genug um ein gängiges Conttainerfahrzeug passieren zu lassen. Schutzmaßnahmen für den Gartenbereich sind in separater Position erfasst.
Menge: 1,000 psch; EP: 250,000; GB: 250,00

**1.1.2 Baustellen WC bereitstellen und vorhalten**
WC-Kabine antransportieren, aufstellen und nach Beendigung der Bauarbeiten beseitigen. Nutzung durch die am Bau beteiligten Firmen (auch Fremdgewerke).
Regelmäßige Ver- und Entsorgung nach Erfordernis.
Nutzungsdauer : gesamte Bauzeit einschließlich Ausbau (eigene Bauzeit und für spätere Ausbaugewerke /Fremd- gewerke)

Stck. x Monat
Menge: 3,000 StMt; EP: 120,000; GB: 360,00

**1.1.3 Baustrom und Bauwasser für eigene Leistungen verteilen**
Baustrom wird durch den Auftraggeber gestellt

Entnahmestelle Strom & Wasser:
im Baustellenbereich

Die Verteilung des Stroms nach eigenen Bedarf bzw. für die eigenen Leistungen soll durch den Auftragnehmer selbst erfolgen. Die Aufwendungen für diese Leistungen sollen preislich in dieser Position pauschal erfasst werden.
Menge: 1,000 psch; EP: 250,000; GB: 250,00

**1.1.4 Bauteile etc. mit Folie schützen**
Bauteile und Einrichtungsgegenstände zum Schutz mit Folie abkleben oder staubdicht abdecken, incl. Beseitigung der Abdeckmaterialien nach Beendigung der Baumaßnahme.

Diese Leistung wird insbesondere für Bauteile der Gebäudeinstallation notwendig
Menge: 30,000 m²; EP: 3,000; GB: 90,00

**1.1.5 Fenster/Türen schützen**
Vorhandene Fenster und Türen mit Folie durch Abkleben vor Verschmutzung während der Bauarbeiten etc. schützen.
Menge: 20,000 m²; EP: 3,000; GB: 60,00

**1.1.6 Treppenstufen Außentreppe zum Garten mit Spanplatte und Vlies schützen**
Treppenstufen mit Spanplatten und untergelegten Vlies schützen; die Spanplatten auf Stufenbreite und Tiefe zuschneiden und durch Verschrauben der Tritt- und der Setzstufe abruschtsicher montieren

Stufenbreite:  bis 1,5 m
Auftritt:  ca. 30 cm
Steigung:  ca. 19 cm

Abrechnung nach Stück Stufe
Menge: 5,000 Stüc; EP: 15,000; GB: 75,00

**1.1.7 Bodenflächen im Gebäude schützen**
Bodenflächen mit Vlies mit rückseitig aufkaschierter Folie) schützen
Menge: 10,000 m²; EP: 10,000; GB: 100,00

**1.1.8 Boden mit Folie+Spanplatte schützen**
vorhandenen Boden schützen, dazu ist auf dem zu schützenden Boden ein Vlies auszulegen und diese vollflächig mit Spanplatten auszulegen, es sind Spanplatten mit Nut und Feder zu verwenden, die Spanplatten sind untereinander zu verschrauben
Menge: 10,000 m²; EP: 25,000; GB: 250,00

**1.1.9 Türen im Transportweg schützen**
Türen im Bereich der Transportwege der Baumaßnahme mit geeigneten Mitteln schützen:

Vorschlag:  Türkanten mit Schaumfolie abkleben/abpolstern

Abrechnung nach Stück Tür
Menge: 2,000 Stüc; EP: 15,000; GB: 30,00

**1.1.10 Baufolie mit Lattenrahmen als Schutzwand**
Staubschutzwand mit Lattenrahmen und Bespannung mittels 0,5 mm Kunststoff-Folienbelag staubdicht anbringen, während der Bauzeit vorhalten, wieder abbauen und abtransportieren.
Raumhöhe : bis 2,75 m
Menge: 5,000 m²; EP: 30,000; GB: 150,00

**1.1.11 Bauzaun, Stahlrahmen (mobil), h=2,00 m**
Bauzaun  aus mobilen Stahlrahmenelementen mit Rundstahlfüllstäben, Stützfüßen aus Beton, incl. sämtlicher Verbindungen, Kupplungen etc., aufstellen´,  und nach Abschluß aller Bauarbeiten abbauen.
Zaunhöhe : 2,00 m
Ort: für Bauobjektsicherung und BE -Einzäunung
Menge: 20,000 m; EP: 6,000; GB: 120,00

**1.1.12 Bauzaun vorhalten**
Bauzaun während der Bauzeit vorhalten
Meter x Woche

Standzeit bis vorrausscihtlich zum Beginn der Rohbauarbeiten im März 2020
Menge: 240,000 mWo; EP: 0,300; GB: 72,00

**1.1.13 Zulage für Plane am Bauzaun als Staubschutz/Sichtschutz**
Zulage für das Bespannen des Bauzaunes mit einer glasfaserverstärkten Bauplane, an den Stößen staubdicht schließend - inkl. späteren Rückbau
Höhe über die gesamte Höhe des Bauzaunes ( 2,00 m ). Einzukalkulieren sind Maßnahmen zur Standsicherheit des Bauzaunes wegen erhöhter Windlasten.
Die Bereiche der Planenbespannung sind mit der Bauleitung abzustimmen
Menge: 20,000 m; EP: 2,000; GB: 40,00

**1.1.14 Vorhalten Plane als Staubschutz/Sichtschutz**
Vorhalten/ Instandhalten vorgenannter Plane und der zusätzlichen Maßnahmen zur Standsicherheit des Zaunes
Menge: 240,000 mWo; EP: 0,300; GB: 72,00

**1.1.15 Baustraße herstellen**
Grasnarbe entfernen und abfahren, Oberboden auskoffern und zwischenlagern, Geotextil liefern und einbauen,
Baustraße aus 30cm Schottertragschicht herstellen,
Menge: 50,000 m²; EP: 35,000; GB: 1750,00

**1.1.16 Zulage Schotter**
Zulage für stärkere Schottterstärke zum Höhenausgleich
Einbau nur nach Abstimmung mit der Bauleitung.
Liefern und Einbauen
Menge: 7,000 m³; EP: 25,000; GB: 175,00

**1.1.17 Rückbau der Baustraße**
Baustraße nach Ende der Bauarbeiten rückbauen
Menge: 50,000 m²; EP: 15,000; GB: 750,00

#### 1.2 Abbruch

**1.2.1 Abbruch Holzpflaster, seitliche Lagerung**
Holzpflaster ca. 6x6 cm in einer Stärke von 4 cm aufnehmen und seitlich für Wiederverwendung lagern;
das Holzpflaster ist größtenteils lose; teils istes aber auch auf den darunter befindlichen Zementestrich verklebt, durch einen Wasserschaden im Gebäude wurde das Holzpflaster durch Quellvorgänge bereits vom UNtergrund abgelöst; es ist ca. 1/3 der Fläche noch mit dem Untergrund verklebt

Einlagerung im Gebäude z.B. auf Palette oder in Gitterboxen (jeweils durch Bieter zu stellen)
Menge: 85,000 m²; EP: 20,000; GB: 1700,00

**1.2.2 Zulage zur Vorposition - Entsorgung nicht verwendbares Material**
Zulage zur Vorposition - Entsorgung des nicht mehr verwendbaren Materials aufgrund zu starker Anhaftungen oder wegen Zerstörung beim Ausbau
Menge: 25,000 m²; EP: 25,000; GB: 625,00

**1.2.3 Betonestrich ausbauen, bis 70 mm**
Vorhandenen alten Zementestrich, einschl. Spachtelmasse, ausbauen und Flächen säubern. Anfallende Stoffe sammeln und entsorgen, incl. Deponiegebühr.

Ausbau Streifenförmig ca. 2 m breit; Einschneiden des Estrichs in separater Postion erfasst

Betonestrichstärke: bis 7 cm
Menge: 25,000 m²; EP: 25,000; GB: 625,00

**1.2.4 Zulage zur Vorposition - Dämmstofflage abbrechen, entsorgen**
Zulage zur Vorpostion - Dämmstofflage aus Polysterol/EPS in einer Dicke bis 20 mm abbrechen und entsorgen
Menge: 25,000 m²; EP: 5,000; GB: 125,00

**1.2.5 Zulage zur Vorposition - Dichtungslage abbrechen, entsorgen**
Zulage zur Vorpostion - bituminöse Dichtungslage abbrechen und entsorgen; Vergütung je Lage
Menge: 20,000 m²; EP: 5,000; GB: 100,00

**1.2.6 Zulage zur Vorposition - Estrich bis 100 mm schneiden**
Zulage zur Vorpostion - Betonestrich bis 70 mm einschneiden um eine sauberer Abbruchkante zu erhalten
Menge: 15,000 lfm; EP: 15,000; GB: 225,00

**1.2.7 Bodenkanal 50/60 cm in vorh. Unterbeton herstellen**
Bodenkanal ca. 50 cm tief und 60 cm breit in vorhandenen Unterbeton herstellen; hierzu ist im Verlauf des Kanals der Unterbeton immer etappenweise mit geeigneter Technik einzuschneiden und der freigeschnittene Betonquerschnitt auszustemmen; der Beton ist als relativ magerer Unterbeton ausgeführt - eine Bohrprobe lässt hier ein gutes Arbeiten erwarten

Abbruchmaterial aufnehmen, aus dem Gebäude transportieren und entsorgen
Menge: 15,000 lfm; EP: 350,000; GB: 5250,00

**1.2.8 Innenwandputz in kleinen Flächen abschlagen, entsorgen**
Innenwandputz in kleinen Flächen abschlagen, inkl. Schuttentsorgung.

Einzelflächen bis 2,5 m²

Putzstärke: bis 3 cm
Menge: 5,000 m²; EP: 25,000; GB: 125,00

**1.2.9 Zulage - Fugenmaterial ausräumen**
Fugenmaterial des Mauerwerks durch auskratzen oder ähnliches ca. 2 cm tief ausräumen; Material entsorgen; Maßnahme soll den Salzgehalt des Mauerwerks reduzieren

Hinweis:
bei dem Mauerwerk handelt es sich um ein Feldsteinmauerwerk mit teils großen Fugenabständen
Menge: 5,000 m²; EP: 15,000; GB: 75,00

**1.2.10 Zulage - Putz einschneiden**
Putz zur Erzeugung einer sauberen Abbruchkante mit geeigneter Schneidtechnik einschneiden
Menge: 10,000 lfm; EP: 8,000; GB: 80,00

**1.2.11 Stemmarbeiten, Mauerwerk, Kleinstmengen**
Stemmarbeiten in Mauerwerk im Zuge der Instandsetzung des Drempelmauerwerks oder sonstige Stemmarbeiten in absoltuen Kleinmengen ausführen; einschließlich Entsorgung der Abbruchmaterialien
Menge: 0,750 m³; EP: 250,000; GB: 187,50

#### 1.3 Beton- und Maurerarbeiten

**1.3.1 Kernbohrung/Durchdringung/Durchörterung Fundamentzone aus Feldstein**
Durchdringung der Fundamentzone der hofseitiegn und gartenseitigen Außenwand nach Wahl des Bieters; es müssen hier je Außenwandzone zwei Stück DN150 Rohrleitungen durch die Wand geführt werden; die Rohrleitungen werden bauseitig verlegt; es ist möglich durch Stemmarbeiten eine Durchdringung herzustellen oder auch entsprechende Kernborhungen einzubringen

der zu durchdringende Fundamentbereich besteht aus Feldstein mit Vermörtelung; es ist eine Fundamentdicke von ca. 60 cm zu durchdringen

Abrechnung nach Stück Durchdringung einer Außenwand für jeweils zwei Rohrte DN150
Menge: 2,000 Stüc; EP: 1000,000; GB: 2000,00

**1.3.2 bauseitiig verlegte Rohre 2x DN 200 mit Beton C 25/30 innerhalb des Streifens vergießen**
bauseitig verlegte Rohre 2xDN200 mit Beton C25/30 (Größkorn max. 8 mm) im Bodenkanal 50/60 cm vergießen
Menge: 15,000 lfm; EP: 100,000; GB: 1500,00

**1.3.3 Zulage - Einbohren von Anschlussbewehrung zur Verbindung Bestandsbeton mit Vergußbeton**
Einbohren von Anschlussbewehrung mit zugelassenen Anschlussbewehrungssystem; kraftschlüssige Verbindung des Unterbetons in einer Mächtigkeit von ca. 40 cm mit dem Vergussbeton

Anschlussbewehrung ca. 50 cm lang (25 cm im Bestand / 25 cm im Verguss
Menge: 60,000 Stüc; EP: 35,000; GB: 2100,00

**1.3.4 Zulage - Einschneiden von oberflächigen Schlitzen in den Bestandsbeton/Vergussbeton und Einlegen von Bewehrung, Verguß**
nach dem Abbinden des Vergussbetons den Bestenasbeton und den Vergussbeton oberflächig ca. 3 cm tief einschließen und eine Bewehrung aus Edelstahl d=8 mm einlegen; Schlitz ca. 1,1 m lang; Bewehrung ca. 1 m lang; Verguss des Schlißtzes einschkließlich Bewehrung mit Epoxidharz

Abrechnung je Schlitz einschließlich Bewehrung und Verguß
Menge: 30,000 Stüc; EP: 50,000; GB: 1500,00

**1.3.5 Zulage - Längsfuge Bodenkanal mit Epoxi vergießen**
Zulage zur Vorpostion - Längsfuge des vergossenen Bodenkanals zum Betand hin mit Epoxi vergießen
Menge: 30,000 lfm; EP: 25,000; GB: 750,00

**1.3.6 Abdichtung Bodenfläche, G200-S4 Al, 1-lagig, über Bodenkanal**
Abdichtung auf Bodenflächen gegen Bodenfeuchtigkeit mit Bitumenbahnen.
Untergrund : Beton
-  Bitumen-Schweißbahn G200-S4 + Al (Schweißbahn mit Alueinlage), 1-lagig, lose verlegt und Überdeckungen verschweißt
Menge: 25,000 m²; EP: 20,000; GB: 500,00

**1.3.7 Zulage für vollflächig aufschweißen, über Bodenkanal**
Zulage zu vorgenannter Position für das vollflächige Aufschweißen inkl. Voranstrich der Betonfläche
Menge: 25,000 m²; EP: 6,000; GB: 150,00

**1.3.8 Trennlage, PE- 0,2 mm,1-lag, auf baus. Abklebung**
Trennlage aus PE-Folie 0,2 mm, Stöße 10 cm überlappt  seitlich über Estrichoberkante hochgezogen, zwischen vorhandener G200-S4 und Dämmstoff einbauen.
Abrechnung nach m² Grundfläche
Menge: 25,000 m²; EP: 1,000; GB: 25,00

**1.3.9 Wärmedämmung, EPS, 1x30 mm, Estrich**
Polystyrol-Hartschaumplatten, zweilagig, als Wärmedämmung unter Estrich. Einzukalkulieren ist das Anarbeiten der Dämmung an Installationen, Einbauteilen

Dämmung  : EPS-WD, 150 k Pa
Anwendungsgebiet : DEO nach
  DIN V 4108-10
WLG  : 035
Baustoffklasse  : B1
Plattendicke  : 1x30 mm
Menge: 25,000 m²; EP: 12,000; GB: 300,00

**1.3.10 70 mm Zementestrich, CT-C35-F5, bew.**
Zementestrich CT-C35-F5 mit Glasfaserbewehrung (ca. 1Kg/m³), als schwimmender Estrich auf vorhandene Dämmschicht
Oberfläche geglättet zur Aufnahme von Belägen aus PVC, Fliesen geeignet.
Einzukalkulieren ist der Einbau von mind.8mm dicken Randdämmstreifen sowie das Anarbeiten und die Herstellung von Anschlüssen an andere Bauteile (NL VOB),
einschl. nachträgliches Abschleifen der Sinterschicht zur schnellen Trocknung

Härteklasse n. DIN EN 13813: F5
Biegezugfestigkeit (Mittelwert): mind.3,5 N/mm²
Estrichdicke: 70 mm
Menge: 25,000 m²; EP: 25,000; GB: 625,00

**1.3.11 Zulage zur Vorposition Schnellzementestrich CT-C35-F5 ( 10 Tage) bew.**
Zulage zur Vorposition - Schnellzementestrich CT-C35-F5 mit Glasfaserbewehrung, als schwimmender Estrich auf vorhandener Dämmschicht, Oberfläche geglättet zur Aufnahme von Belägen aus PVC oder Fliesen geeignet

Härteklasse n. DIN EN 13813:F5
Estrichdicke:  bis 75mm
Verlegereife:  nach 10 Tagen
Angeboten Fabrikat: '...........................................'

  (vom Bieter anzugeben)
Menge: 25,000 m²; EP: 15,000; GB: 375,00

**1.3.12 Estrich-Risse klammern, vergießen und verschleifen**
Estrich-Risse / Fugen verklammern, mit Epoxi vergießen und verschleifen
Menge: 30,000 lfm; EP: 15,000; GB: 450,00

**1.3.13 Putzausbesserungen in absoluten Kleinflächen**
Putzfehlstellen bis ca. 1m² mit Kalkzementputz (Sackware) ausbessern; Oberfläche wie angrenzende Bestandsflächen herstellen
Menge: 5,000 m²; EP: 75,000; GB: 375,00

**1.3.14 Mauerwerk in Kleinstmengen herstellen**
Fehlstellen im Mauerwerk, Wanddurchbrüche, Beimauerung
von Holzbalkenauflagern bzw. Mauerwerk in absoluten
Kleinstmengen etc. inklusive Material, Transport und
allen Lohnleistungen herstellen

Material:  Mauerziegel, Normalformat
Druckfestigkeitsklasse: über 6 bis 12

Leistung in Klein- und Kleinstmengen notwendig
Menge: 0,750 m³; EP: 750,000; GB: 562,50

**1.3.15 Stundensatz Fachwerker**
Arbeiten, welche nicht in den Positionen erfaßt sind
und gegen Nachweis zur Ausführung kommen:
Fachwerker
Menge: 8,000 h; EP: 50,000; GB: 400,00

**1.3.16 Stundensatz Helfer**
Arbeiten, welche nicht in den Positionen erfaßt sind
und gegen Nachweis zur Ausführung kommen:
Helfer
Menge: 8,000 h; EP: 55,000; GB: 440,00

Summe 001 Abbruch-, Mauerer- und Betonarbeiten: 25764,00; USt %: 19,00; Summe brutto: 30659,16
